# PROYECTO PAVIMENTACION DE CAMINOS EN EL EJIDO. LOTE 4

- Propiedad del archivo: SOFT S.A.
- Formato: FIEBDC-3/2002
- Programa: Presto 8.8
- Fecha de los precios: 21/07/2014
- Divisa: EUR
- Costes indirectos: 6 %
- Código: PROYECTO_04 (07/02/2001)
Importe: 261157.56

## 2000 CAMINO-2: DEL LLANO (21/03/2001)
Importe: 65619.16

**65AMT00001D** M2 DESPEJE Y DESBROCE DEL TERRENO
3866.88 M2 × 0.44 (0.47 con costes indirectos) = 1817.43
Despeje y desbroce del terreno por medios mecánicos, incluso carta y transporte de productos a vertedero.

| Código | Ud | Descripción | Rendimiento | Precio | Importe |
|---|---|---|---|---|---|
| MD00100 | h | BULLDOZER (maquinaria) | 0.001 | 60.79 | 0.06 |
| ME00300 | h | PALA CARGADORA (maquinaria) | 0.003 | 23.87 | 0.07 |
| MK00100 | h | CAMIóN BASCULANTE (maquinaria) | 0.012 | 25.6 | 0.31 |
|  |  | Total |  |  | 0.44 |

Relación comercial: Almería, 0.44, 001, 0, 002

| Medición | Uds. | Largo | Ancho | Parcial |
|---|---|---|---|---|
|  | 1 | 644.48 | 6 | 3866.88 |
| Total |  |  |  | 3866.88 |

**65AMT0010D** M2 REFINO Y PLANEO DEL CAMINO
3866.88 M2 × 0.44 (0.47 con costes indirectos) = 1817.43
Refino y planeo de camino, incluso apertura de cunetas.

| Código | Ud | Descripción | Rendimiento | Precio | Importe |
|---|---|---|---|---|---|
| MN00150D | H. | MOTONIVELADORA DE 150 C.V. (maquinaria) | 0.004 | 49.26 | 0.20 |
| TPO0200 | h | PEON ORDINARIO (mano de obra) | 0.016 | 14.78 | 0.24 |
|  |  | Total |  |  | 0.44 |

Relación comercial: Almería, 0.44, 001, 0, 002

| Medición | Uds. | Largo | Ancho | Parcial |
|---|---|---|---|---|
|  | 1 | 644.48 | 6 | 3866.88 |
| Total |  |  |  | 3866.88 |

**65PFC00011D** M3 ZAHORRA ARTIFICIAL, I/EXTEND
386.69 M3 × 18.09 (19.18 con costes indirectos) = 7416.71
Zahorra artificial, incluso extendido y compactación al 100% del proctor modificado. Totalmente terminada

| Código | Ud | Descripción | Rendimiento | Precio | Importe |
|---|---|---|---|---|---|
| AW00101D | M3. | ZAHORRA ARTIFICIAL S/CAMION EN CANTERA. (material) | 1 | 4.99 | 4.99 |
| MX00100D | UD. | TM.xKM. TRANSPORTE MATERI/CA (maquinaria) | 65 | 0.07 | 4.55 |
| MN00150D | H. | MOTONIVELADORA DE 150 C.V. | 0.12 | 49.26 | 5.91 |
| TC00100D | H. | CAPATAZ (mano de obra) | 0.04 | 19.08 | 0.76 |
| TP00200 | h | PEON ORDINARIO (mano de obra) | 0.12 | 15.68 | 1.88 |
|  |  | Total |  |  | 18.09 |

Relación comercial: Almería, 18.09, 001, 0, 002

| Medición | Uds. | Largo | Ancho | Alto | Parcial |
|---|---|---|---|---|---|
|  | 1 | 644.48 | 6 | 0.1 | 386.69 |
| Total |  |  |  |  | 386.69 |

**02ALH0010** M2 PAVIMENTO DE HORMIGON 0.15 m ESPESOR CON MALLAZO (21/03/2001)
3866.88 M2 × 13.09 (13.88 con costes indirectos) = 53672.29
Pavimento de hormigón armado HA-20 de 15 cm de espesor, con mallazo de 15x15x6 de limite elástico 5000 kg/cm2 o fibra de vidrio, colocado, vibrado y curado posterior, ejecución de juntas de dilatacion; totalmente terminado.

| Código | Ud | Descripción | Rendimiento | Precio | Importe |
|---|---|---|---|---|---|
| TO02100 | h | OFICIAL 1ª (mano de obra) | 0.1 | 18.52 | 1.85 |
| TP00100 | h | PEóN ESPECIAL (mano de obra) | 0.081 | 17.47 | 1.42 |
| PBMA0600 | m2 | Mallazo electrosoldado 15x15x6 (material; 21/03/2001) | 1 | 1.2 | 1.20 |
| CH80140 | m3 | HORMIGóN HM-20/P/20/IIa, SUMINISTRADO (material) | 0.15 | 56.63 | 8.49 |
| %1PMA0001 | % | Medios auxiliares (04/05/2004) | 1 % | 12.96 | 0.13 |
|  |  | Total |  |  | 13.09 |

Relación comercial: 000, 12.51, 001, 0, 002, 003, 004, 005

| Medición | Uds. | Largo | Ancho | Parcial |
|---|---|---|---|---|
|  | 1 | 644.48 | 6 | 3866.88 |
| Total |  |  |  | 3866.88 |

**71ZWR00001D** UD RECRECIDO DE TAPA DE FUNDICION EN POZO DE REGISTRO
14 UD × 60.33 (63.95 con costes indirectos) = 895.30
Recrecido de tapa de fundición en pozo de registro.

| Código | Ud | Descripción | Rendimiento | Precio | Importe |
|---|---|---|---|---|---|
| MC00150D | h | COMPRESOR MOVIL DE 60 C.V. (maquinaria) | 0.3 | 10.13 | 3.04 |
| MC00160D | h | MARTILLO NEUMAT.ROMPEDOR 40 (maquinaria) | 0.3 | 8.59 | 2.58 |
| ME00300 | h | PALA CARGADORA | 0.1 | 23.87 | 2.39 |
| MK00100 | h | CAMIóN BASCULANTE | 0.1 | 25.6 | 2.56 |
| CH04121 | m3 | HORMIGON HM-20/P/15/IIb. SUMINISTRADO. (material) | 0.3 | 45.5 | 13.65 |
| TO02100 | h | OFICIAL 1ª | 1 | 18.52 | 18.52 |
| TP00200 | h | PEON ORDINARIO | 1 | 15.68 | 15.68 |
| TC00100D | H. | CAPATAZ | 0.1 | 19.08 | 1.91 |
|  |  | Total |  |  | 60.33 |

Relación comercial: Almería, 60.33, 001, 0, 002

## 9000 CAMINO-9: COOPERATIVA SAN ISIDRO (21/03/2001)
Importe: 158674.49

**65AMT00001D** M2 DESPEJE Y DESBROCE DEL TERRENO
8182.57 M2 × 0.44 (0.47 con costes indirectos) = 3845.81

| Medición | Uds. | Largo | Ancho | Parcial |
|---|---|---|---|---|
| Tramo 1A | 1 | 583.89 | 5.5 | 3211.395 |
| Tramo 2 | 1 | 903.85 | 5.5 | 4971.175 |
| Total |  |  |  | 8182.57 |

**65AMT0010D** M2 REFINO Y PLANEO DEL CAMINO
8182.57 M2 × 0.44 (0.47 con costes indirectos) = 3845.81

| Medición | Uds. | Largo | Ancho | Parcial |
|---|---|---|---|---|
| Tramo 1A | 1 | 583.89 | 5.5 | 3211.395 |
| Tramo 2 | 1 | 903.85 | 5.5 | 4971.175 |
| Total |  |  |  | 8182.57 |

**65PFC00011D** M3 ZAHORRA ARTIFICIAL, I/EXTEND
818.26 M3 × 18.09 (19.18 con costes indirectos) = 15694.23

| Medición | Uds. | Largo | Ancho | Alto | Parcial |
|---|---|---|---|---|---|
| Tramo 1A | 1 | 583.89 | 5.5 | 0.1 | 321.14 |
| Tramo 2 | 1 | 903.855 | 5.5 | 0.1 | 497.12 |
| Total |  |  |  |  | 818.26 |

**02ALH0010** M2 PAVIMENTO DE HORMIGON 0.15 m ESPESOR CON MALLAZO
9723.15 M2 × 13.09 (13.88 con costes indirectos) = 134957.32

| Medición | Uds. | Largo | Ancho | Parcial |
|---|---|---|---|---|
| Tramo 1 | 1 | 863.99 | 5.5 | 4751.95 |
| Tramo 2 | 1 | 903.855 | 5.5 | 4971.20 |
| Total |  |  |  | 9723.15 |

**65CSC00008D** UD SEÑAL OCTOGONAL 60 CM. AP. REFL. NIVEL 2
4 UD × 78.14 (82.83 con costes indirectos) = 331.32
Señal octogonal 60 cm. APO, reflectante nivel 2 (HI), incluso poste de acero galvanizado de 3,0/3,2 CM, excavacion, cimentacion de 50x50x50 cm de hormion HM-20, tornilleria, y fijación, totalmente colocada.

| Código | Ud | Descripción | Rendimiento | Precio | Importe |
|---|---|---|---|---|---|
| TC00100D | H. | CAPATAZ | 0.01 | 19.08 | 0.19 |
| TP00100 | h | PEóN ESPECIAL | 0.4 | 17.47 | 6.99 |
| TPO0200 | h | PEON ORDINARIO | 0.4 | 14.78 | 5.91 |
| MK00160D | H. | CAMION FURGONETA FIJO 120 C. (maquinaria) | 0.02 | 24.01 | 0.48 |
| UC9VF065 | Ud | SEÑAL OCTOGONAL 60 CM. APO. REF. NIVEL 2 (material; 23/07/2014) | 1 | 40.77 | 40.77 |
| UC9VM003 | Ml | POSTE ACERO GALVA. 80x40x2mm (material) | 3 | 6 | 18.00 |
| CH01600 | m3 | HORMIGON HM-20/P/15/IIb, SUMINISTRADO, PARA CIMENTACION DE SEÑALES. (material) | 0.13 | 44.64 | 5.80 |
| ZZ%01000010.0 | % | Medios auxiliares (23/07/2014) | 100 % | 0.00 | 0.00 |
|  |  | Total |  |  | 78.14 |

Relación comercial: Almería, 78.14, 001, 0, 002

## 13000 CAMINO-13: LA REDONDA. BALERMA (21/03/2001)
Importe: 31937.97

**65AMT00001D** M2 DESPEJE Y DESBROCE DEL TERRENO
1320 M2 × 0.44 (0.47 con costes indirectos) = 620.40

| Medición | Uds. | Largo | Ancho | Parcial |
|---|---|---|---|---|
|  | 1 | 330 | 4 | 1320.00 |
| Total |  |  |  | 1320 |

**65AMT0010D** M2 REFINO Y PLANEO DEL CAMINO
1320 M2 × 0.44 (0.47 con costes indirectos) = 620.40

| Medición | Uds. | Largo | Ancho | Parcial |
|---|---|---|---|---|
|  | 1 | 330 | 4 | 1320.00 |
| Total |  |  |  | 1320 |

**01ALM00004** M3 DEMOLICION DE ELEMENTOS DE HORMIGON
164.16 M3 × 14.59 (15.47 con costes indirectos) = 2539.56
DEMOLICION DE ELEMENTOS DE HORMIGON, CON MEDIOS MECANICOS, INCLUSO CARGA MECANICA Y TRANSPORTE DE MATERIAL SOBRANTE A VERTEDERO. MEDIDO EL VOLUMEN INICIAL DEDUCIENDO HUECOS.

| Código | Ud | Descripción | Rendimiento | Precio | Importe |
|---|---|---|---|---|---|
| ME00300 | h | PALA CARGADORA | 0.25 | 23.87 | 5.97 |
| MK00100 | h | CAMIóN BASCULANTE | 0.25 | 25.6 | 6.40 |
| TPO0200 | h | PEON ORDINARIO | 0.15 | 14.78 | 2.22 |
|  |  | Total |  |  | 14.59 |

Relación comercial: Almería, 14.59, 001, 0, 002

| Medición | Uds. | Largo | Ancho | Alto | Parcial |
|---|---|---|---|---|---|
| PROTECCIÓN INVERNADERO | 0.75 | 152 | 1.2 | 1.2 | 164.16 |
| Total |  |  |  |  | 164.16 |

**65PFC00011D** M3 ZAHORRA ARTIFICIAL, I/EXTEND
132 M3 × 18.09 (19.18 con costes indirectos) = 2531.76

| Medición | Uds. | Largo | Ancho | Alto | Parcial |
|---|---|---|---|---|---|
|  | 1 | 330 | 4 | 0.1 | 132.00 |
| Total |  |  |  |  | 132 |

**02ALH0010** M2 PAVIMENTO DE HORMIGON 0.15 m ESPESOR CON MALLAZO
1320 M2 × 13.09 (13.88 con costes indirectos) = 18321.60

| Medición | Uds. | Largo | Ancho | Parcial |
|---|---|---|---|---|
|  | 1 | 330 | 4 | 1320.00 |
| Total |  |  |  | 1320 |

**06FBL4020** M2 FABRICA DE BLOQUES DE HORMIGON 40x20x20 cm (04/05/2004)
121.6 M2 × 21.99 (23.31 con costes indirectos) = 2834.50
Fábrica de bloques prefabricados de hormigón de 40x20x20 cm tomados con mortero de cemento CEM II/ A 32,5, para formacion de murete. Medida la superficie realmente ejecutada y acabada.

| Código | Ud | Descripción | Rendimiento | Precio | Importe |
|---|---|---|---|---|---|
| TO02100 | h | OFICIAL 1ª | 0.3 | 18.52 | 5.56 |
| TPO0200 | h | PEON ORDINARIO | 0.55 | 14.78 | 8.13 |
| PKBH4020 | ud | Bloque de hormigón 40x20x20 cm. (material; 05/02/2008) | 12.5 | 0.51 | 6.38 |
| PFHO1000 | m3 | Mortero de cemento tipo M5 (material; 24/07/2009) | 0.05 | 34 | 1.70 |
| %1PMA0001 | % | Medios auxiliares | 1 % | 21.77 | 0.22 |
|  |  | Total |  |  | 21.99 |

Relación comercial: 000, 26.28, 001, 0, 002, 003, 004, 005

| Medición | Uds. | Largo | Alto | Parcial |
|---|---|---|---|---|
| PROTECCIÓN INVERNADERO | 1 | 152 | 0.8 | 121.60 |
| Total |  |  |  | 121.6 |

**03HMM00002** M3 HORMIGóN EN MASA HM-20/P/40/IIa EN CIMIENTOS
24.32 M3 × 69.18 (73.33 con costes indirectos) = 1783.39
Hormigon en masa HM-20/P/40/IIA, consistencia plastica y tamaño máximo del arido 40 mm, suministrado y puesto en obra, incluso p.p. de vibrado; según instrucción EHE y CTE.

| Código | Ud | Descripción | Rendimiento | Precio | Importe |
|---|---|---|---|---|---|
| TP00100 | h | PEóN ESPECIAL | 0.45 | 17.47 | 7.86 |
| CH80140 | m3 | HORMIGóN HM-20/P/20/IIa, SUMINISTRADO | 1.08 | 56.63 | 61.16 |
| MV00100 | h | VIBRADOR (maquinaria) | 0.13 | 1.2 | 0.16 |
|  |  | Total |  |  | 69.18 |

Relación comercial: Almería, 69.18, 001, 0, 002

| Medición | Uds. | Largo | Ancho | Alto | Parcial |
|---|---|---|---|---|---|
| CIMIENTO | 1 | 152 | 0.4 | 0.4 | 24.32 |
| Total |  |  |  |  | 24.32 |

**65AMT00013D** M3 EXCAV/TTE.ZANJA CUALQUIER TERRENO
38 M3 × 3.8 (4.03 con costes indirectos) = 153.14
EXCAVACION EN ZANJA EN CUALQUIER TIPO DE TERRENO POR MEDIOS MECANICOS, INCLUSO CARGA, DESCARGA Y TRANSPORTE DE PRODUCTOS SOBRANTE A VERTEDERO O LUGAR DE EMPLEO

| Código | Ud | Descripción | Rendimiento | Precio | Importe |
|---|---|---|---|---|---|
| TPO0200 | h | PEON ORDINARIO | 0.02 | 14.78 | 0.30 |
| ME00400 | h | RETROEXCAVADORA (maquinaria) | 0.08 | 34.98 | 2.80 |
| MK00151D | H. | CAMION BASCULANTE 125 cv (maquinaria) | 0.04 | 17.58 | 0.70 |
|  |  | Total |  |  | 3.8 |

Relación comercial: Almería, 3.8, 001, 0, 002

| Medición | Uds. | Largo | Ancho | Alto | Parcial |
|---|---|---|---|---|---|
| CIMIENTO | 1 | 152 | 0.5 | 0.5 | 38.00 |
| Total |  |  |  |  | 38 |

**65CSC00008D** UD SEÑAL OCTOGONAL 60 CM. AP. REFL. NIVEL 2
1 UD × 78.14 (82.83 con costes indirectos) = 82.83

**10ACA0500** kg ACERO CORRUGADO B-500-S (04/05/2004)
836 kg × 0.97 (1.03 con costes indirectos) = 861.08
Acero en barras corrugadas B-500-S para armaduras de hormigón, incluso corte, labrado, colocación y p.p. de atado con alambre recocido y separadores, puesto en obra según instrucción EHE-98. Medido el peso nominal.

| Código | Ud | Descripción | Rendimiento | Precio | Importe |
|---|---|---|---|---|---|
| TO02100 | h | OFICIAL 1ª | 0.008 | 18.52 | 0.15 |
| PBAA0025 | kg | Acero corrugado red. B-500-S (material; 05/02/2008) | 1 | 0.8 | 0.80 |
| PBAA2000 | kg | Alambre de atar (material; 05/02/2008) | 0.007 | 0.78 | 0.01 |
| %1PPM0001 | % | Pequeño material (04/05/2004) | 1 % | 0.96 | 0.01 |
|  |  | Total |  |  | 0.97 |

Relación comercial: 000, 0.64, 001, 0, 002, 003, 004, 005

| Medición | Uds. | Largo | Alto | Parcial |
|---|---|---|---|---|
| CIMIENTO | 1 | 152 | 5.5 | 836.00 |
| Total |  |  |  | 836 |

**06ECG0010** m2 ENFOSCADO CON MORTERO DE 300 kg/m3 DE CEMENTO (04/05/2004)
121.6 m2 × 12.33 (13.07 con costes indirectos) = 1589.31
Enfoscado con mortero de 300 kg/m3 de cemento CEM II/A-V 35 en paramentos horizontales y verticales, incluso aristado de esquinas y encuentros; totalmente terminado con deducción de huecos superiores a 1 m2.

| Código | Ud | Descripción | Rendimiento | Precio | Importe |
|---|---|---|---|---|---|
| TO02100 | h | OFICIAL 1ª | 0.24 | 18.52 | 4.44 |
| TPO0200 | h | PEON ORDINARIO | 0.48 | 14.78 | 7.09 |
| PFHO1000 | m3 | Mortero de cemento tipo M5 | 0.02 | 34 | 0.68 |
| %1PMA0001 | % | Medios auxiliares | 1 % | 12.21 | 0.12 |
|  |  | Total |  |  | 12.33 |

Relación comercial: 000, 9.38, 001, 0, 002, 003, 004, 005

| Medición | Uds. | Largo | Alto | Parcial |
|---|---|---|---|---|
| Muretes | 1 | 152 | 0.8 | 121.60 |
| Total |  |  |  | 121.6 |

## 14000 VARIOS (07/02/2001)
Importe: 2465.27

**SKFJAS** UD REPOSICION DE SERVICIOS AFECTADOS (24/09/2014)
1 UD × 1450.73 (1537.77 con costes indirectos) = 1537.77
Reposicion de servicios afectados, imprevistos, obras complementarias u accesorias necesarias durante la ejecucion de las obras, para el correcto funcionamiento de las mismas, medida la unidad realmente ejecutada y acabada

| Código | Ud | Descripción | Rendimiento | Precio | Importe |
|---|---|---|---|---|---|
| U05DC015 | Ud | Reposición de servicios afectadso (material; 24/09/2014) | 1 | 1450.73 | 1450.73 |
|  |  | Total |  |  | 1450.73 |

**11RBI0001** ML RETRANQUEO BANCA INVERNADERO (07/02/2001)
25 ML × 35 (37.1 con costes indirectos) = 927.50
Retranqueo de banda de invernadero, incluso p.p. de reposición de cubierta y ejecución de cimentaciones de tirantes; totalmente terminado
Relación comercial: 000, 35, 001, 0, 002, 003, 004, 005

## 15000 SEGURIDAD Y SALUD (24/09/2014)
Importe: 2460.67
Partida alzada para aplicar las medidas de seguiridad y salud en obra y dar cumplimiento al Real Decreto 1627/1997, de 24 de octubre por el que se establecen disposiciones mínimas de seguridad y de salud en las obras de construcción.

**120AFJR** PA SEGURIDAD Y SALUD (24/09/2014)
1 PA × 2321.39 (2460.67 con costes indirectos) = 2460.67
Partida alzada para aplicar las medidas de seguiridad y salud en obra y dar cumplimiento al Real Decreto 1627/1997, de 24 de octubre por el que se establecen disposiciones mínimas de seguridad y de salud en las obras de construcción, así como las señalizaciones y desvios de traficos necesarios para ello.

| Código | Ud | Descripción | Precio |
|---|---|---|---|
| OFPR0010 | h | Oficial 1ª (mano de obra; 21/07/2009) | 17.52 |
| OPES0010 | h | Peón especial (mano de obra; 21/07/2009) | 15.05 |
| OPOR0010 | h | Peón ordinario (mano de obra; 21/07/2009) | 14.78 |

## Recursos

**MD00100** h BULLDOZER
Relación comercial: Almería, 60.79, 001, 0, 002

**ME00300** h PALA CARGADORA
Relación comercial: Almería, 23.87, 001, 0, 002

**MK00100** h CAMIóN BASCULANTE
Relación comercial: Almería, 25.6, 001, 0, 002

**MN00150D** H. MOTONIVELADORA DE 150 C.V
Relación comercial: Almería, 49.26, 001, 0, 002

**TPO0200** h PEON ORDINARIO
Relación comercial: Almería, 14.78, 001, 0, 002

**AW00101D** M3. ZAHORRA ARTIFICIAL S/CAMION
Relación comercial: Almería, 4.99, 001, 0, 002

**MX00100D** UD. TM.xKM. TRANSPORTE MATERI/CA
TMXKM DE TRANSPORTE MATERIAL DIVERSO S/CAMION BASCULAN.
Relación comercial: Almería, 0.07, 001, 0, 002

**TC00100D** H. CAPATAZ
Relación comercial: Almería, 19.08, 001, 0, 002

**TP00200** h PEON ORDINARIO
Relación comercial: Almería, 15.68, 001, 0, 002

**TO02100** h OFICIAL 1ª
Relación comercial: Almería, 18.52, 001, 0, 002

**TP00100** h PEóN ESPECIAL
Relación comercial: Almería, 17.47, 001, 0, 002

**PBMA0600** m2 Mallazo electrosoldado 15x15x6
Relación comercial: 000, 1.2, 001, 0, 002

**CH80140** m3 HORMIGóN HM-20/P/20/IIa, SUMINISTRADO
Relación comercial: Almería, 56.63, 001, 0, 002

**%1PMA0001** % Medios auxiliares
Relación comercial: 000, 1, 001, 0, 002

**MC00150D** h COMPRESOR MOVIL DE 60 C.V
Relación comercial: Almería, 10.13, 001, 0, 002

**MC00160D** h MARTILLO NEUMAT.ROMPEDOR 40
MARTILLO NEUMATICO ROMPEDOR DE 40 KG.
Relación comercial: Almería, 8.59, 001, 0, 002

**CH04121** m3 HORMIGON HM-20/P/15/IIb. SUMINISTRADO
Relación comercial: Almería, 45.5, 001, 0, 002

**MK00160D** H. CAMION FURGONETA FIJO 120 C
CAMION FURGONETA FIJO DE 120 C.V.
Relación comercial: Almería, 24.01, 001, 0, 002

**UC9VF065** Ud SEÑAL OCTOGONAL 60 CM. APO. REF. NIVEL 2
SEÑAL OCTOGONAL 60 CM. APOTEMA. DE CHAPA DE ACERO GALVANIZADO DE 3 MM. ,REFLECTANTE NIVEL 2 (HI)
Relación comercial: Almería, 40, 001, 0, 002

**UC9VM003** Ml POSTE ACERO GALVA. 80x40x2mm
POSTE CHAPA ACERO GALVANIZADO 80x40x2mm
Relación comercial: Almería, 6, 001, 0, 002

**CH01600** m3 HORMIGON HM-20/P/15/IIb, SUMINISTRADO
Relación comercial: Almería, 44.64, 001, 0, 002

**PKBH4020** ud Bloque de hormigón 40x20x20 cm
Relación comercial: 000, 0.51, 001, 0, 002

**MV00100** h VIBRADOR
Relación comercial: Almería, 1.202024, 001, 0, 002

**ME00400** h RETROEXCAVADORA
Relación comercial: Almería, 34.98, 001, 0, 002

**MK00151D** H. CAMION BASCULANTE 125 cv
Relación comercial: Almería, 17.58, 001, 0, 002

**PBAA0025** kg Acero corrugado red. B-500-S
Relación comercial: 000, 0.8, 001, 0, 002

**PBAA2000** kg Alambre de atar
Relación comercial: 000, 0.78, 001, 0, 002

**%1PPM0001** % Pequeño material
Relación comercial: 000, 1, 001, 0, 002

## Entidades
- 000, C
- 001, C
- 002, C
- 003, C
- 004, C
- 005, C
- Almería, C
